# Muster-Leistungsbeschreibung
Leistungsbeschreibung (GAEB 90, DA81)
Währung: EUR

## SL Deco Flake 01-8
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem wässrigen, pigm. 2K EP Bindemittel (CC)**
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0006 Egalisieren mit einem gefüllten, wässrigen, 2K EP-Bindemittel (1 mm)**
*** Bedarfsposition ohne GB
Beschichten der vorbereiteten Flächen,
nach klebfreiem Erhärten der
vorangegangenen Schicht, mit einem
Fließspachtel bestehend aus 1 Gewichtsteil
Epoxy 4000 seidenglänzend, einem
wasseremulgierbaren, geruchsarmen,
pigmentierten, zweikomponentigen Epoxydharz
und bis zu 1,5 Gewichtsteile  Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Auf eine ausreichende Luftventilation
ist zu achten!

Verbrauch:
je mm Schichtstärke:
mind. 1,0 kg/m²  Epoxy BS 4000 <6320-6324>
ca. 1,0  kg/m²  SelectMix SBL DF <6751>
evtl. ca. bis zu 10 % Wasser (bezogen auf BM-Menge)
Einheit: m2

**00001.0007 Einstreuschicht mit einem wässrigen 2K EP Bindemittel Kontrastflocken**
Herstellen einer dünnschichtigen,
diffusionsfähigen Klebeschicht
für einen Flockenbelag mit Multicolor-Optik mit
Epoxy BS3000 SG New, einem wasseremulgierbaren,
farbigen,zweikomponentigen Epoxydharz. Das
Material wird ingeeigneter Weise verteilt und
sofort im Anschlussmit einem Farbroller
gleichmäßig durchgerollt.

Nach entsprechender Liegezeit (temperaturabhängig)
wird die noch frische Schicht gezielt abgestreut
mit geeigneten Flocken. Nach Erhärten wird der nicht
eingebundene Flockenüberschuss
entfernt.

Hinweis:
Auf eine ausreichende Luftventilation ist zu
achten, um einen Abtransport der Feuchtigkeit zu
gewährleisten.

Verbrauch:
mind. 0,4 kg/m² Remmers Epoxy BS 3000 SG <6380>
(Farbe nach Wahl des AG)
Einheit: m2

**00001.0008 Vollsatte Einstreuung mit FarbflockenSF1**
Nach entsprechender Liegezeit
(temperaturabhängig) wird die noch
frische Schicht vollsatt abgestreut mit
Remmers Sedimentflocken. Nach Erhärten
wird der nicht eingebundene
Flockenüberschuss mittels hartem Besen
entfernt. Anschließend wird mit einem
weichen Besen nachgefegt, um die
verbliebenen Feinanteile der Flocken zu
entfernen.

Verbrauch:
Verbrauch für Einstreuung:
mind. 0,7 - 1,00 kg/m² Remmers Sedimentflocken
(Farbton nach Wahl des Auftraggebers) <6305, 6306,
6329>
Einheit: m2

**00001.0009 Fixierung von Flockenbelägen mit einem rutschhemmenden 2K EP Bindemittel**
Aufbringen einer Fixierschicht (zur
Einbindung der eingestreuten Flocken),
nach klebfreiem Erhärten der
vorangegangenen Schicht mit Remmers Epoxy
UV 100 New, einem transparenten, vergilbungsarmen,
mechanisch belastbaren, zweikomponentigen
Epoxydharz. Das Material wird in geeigneter
Weise, z. B. mit einem Gummischieber oder einer
Kelle über die Flocken hinweg abgezogen
und sofort im Anschluss mit einem
Farbroller gleichmäßig nachgerollt.

(Hinweis: Zur Erzielung einer Ruschhemmung wird
dem Epoxy UV 100 5% ADD 250 zugegeben!)

Verbrauch:
0,20-0,30 kg/m² Remmers Epoxy UV 100 <6344>
Einheit: m2

**00001.0010 Glättlage auf fixierten Einstreubelägen mit einem 2K EP Bindemittel**
Aufbringen einer zusätzlichen Glättlage (zur
Erhöhung des dekorativen Charakters des
Einstreumaterialsnach klebfreiem Erhärten der
vorangegangenen Schicht mit Remmers Epoxy
UV 100 New, einem transparenten, vergilbungsarmen,
mechanisch belastbaren, zweikomponentigen
Epoxydharz. Das Material auf die vorbereitete,
geeignete Remmers-Beschichtung geben und mit
geeigneten Mitteln, z.B. Zahnkelle oder Zahnrakel,
verteilen.Anschließend mit einer Stachelwalze
(Metall) nacharbeiten.

Verbrauch:
mind. 1,0 kg/m² Remmers Epoxy UV 100 <6344>
Einheit: m2

**00001.0011 PUR Aqua Top M als Versiegelung**
Aufbringen einer Versiegelung, nach klebfreiem
Erhärten der vorangegangenen Schicht mit PUR Aqua
Top M, einer matten, transparenten,
vergilbungsfreien, zweikomponentigen, wässrigen
Polyurethanversiegelung.
Das Material auf die Fläche geben und gleichmäßig
mit geeigneter 25 cm PU-Rolle im Kreuzgang
aufbringen. Die Rollen nach 30 Min. jeweils durch
neue ersetzen. Es ist immer frisch in frisch zu
arbeiten. Bei Überschreiten der Anarbeitungszeit
kommt es zu Rollansätzen, Glanzgrad- und
Farbtonunterschieden.

Verbrauch:
mind. 0,12 kg/m² Remmers PUR Aqua Top M <3673>
Einheit: m2
